# GMod - Karl-Marx 20 / Mainzer 1-2
Angebotsaufforderung (GAEB DA XML 3.2, DA83)
Projekt: 181
Währung: EUR
Vergabeart: Freihändige Vergabe
Abgabeort: Covivio Immobilien GmbH Lietzenburger Str. 90 10719 Berlin F
Ausführungsbeginn: 23.03.2026
Ausführungsende: 05.06.2026
Auftraggeber: Covivio Immobilien GmbH, Lietzenburger Str. 90, 10719 Berlin
Erstellt mit: GXML Toolbox V3.3 R20230829, iTWO_64 V24.0.454, 07.01.2026

## LEISTUNGSÜBERSICHT
- Fenstertausch von ca. 166 Stück.
- Fensterbänke ca. 150 Stück
- Leibungsinstandsetzung ca. 1200 m

## ALLGEMEINE PROJEKTBESCHREIBUNG KAR20
Projekt Kürzel:
KAR20VHEB

Bestandsmaßnahme:
Bei der Bebauung handelt es sich um ein Mehrfamilienhaus aus dem Jahr 1900 mit Kellergeschoss, Erdgeschoss, vier Vollgeschossen und nicht ausgebautem Dachgeschoss. Die bauliche Anlage weist Abmessungen von ca. 50 x 20 m auf und ist vollständig unterkellert.

Das Gebäude verfügt über 3 Treppenräume, die im Bestands als Rettungswege dienen und von allen Wohneinheiten direkt erreicht werden.

Die Wände des Gebäudes bestehen bauzeittypisch aus Mauerwerk und der Dachstuhl aus Holz. Mit Ausnahme der Massivdecke über dem Kellergeschoss sind alle Geschossdecken in Holzbauweise errichtet.

Im Zuge der Bestandsmaßnahme bzw. energetischen Sanierung soll die Bestandsfassade mit WDVS ausgeführt werden. Zusätzlich werden die alten Bestandsfenster ausgetauscht und die Balkone umfangreich saniert.
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Sonstiges:
Die vorgesehenen Bauleistungen werden entsprechend der derzeit geltenden öffentlich-rechtlichen Vorschriften, der dort geforderten bautechnischen Nachweise und nach den allgemein anerkannten Regeln der Technik ausgeführt. Die Anforderungen des Brandschutzes sind einzuhalten.

Die Erschließung des Grundstückes an das vollständig ausgebaute öffentliche Straßenland im Sinne des Baugesetzbuches und des Erschließungsbeitragsgesetzes ist gesichert.

Die Dimensionierung sämtlicher Medien werden mit den Versorgungsträgern entsprechend des heutigen Standards abgestimmt und eingerichtet.

Das 5-geschossige Gebäude ist in Ziegelbauweise mit Holzbalkendecken in den Obergeschossen und einer massiven Decke über dem Kellergeschoss errichtet. Die Flachdächer besitzen eine Bedachung aus Bitumendichtbahn. Das Gebäude und der Innenhof sind unterkellert, die Fassaden sind verputzt.

Kennzahlen:
Wohneinheiten Bestand  = 29 WE
Treppenhäuser = 3 Stück

## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B) ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## C) GEWERKESPEZIFISCHE VORBEMERKUNGEN
Besondere Technische Vorbemerkungen für
die Lieferung und Einbau von Kunststofffenster, Türen aus PVC-U,
ist vom Auftragnehmer ein Übereinstimmungsnachweis zu führen und die Produkte
(z.B. im Lieferschein) sind mit dem Ü-Zeichen zu kennzeichnen.
Hierzu ist eine werkseigene Produktionskontrolle notwendig. Betriebe, die das RAL-Gütezeichen
führen und/oder nach ISO 9000 zertifiziert sind, erfüllen diese Voraussetzung automatisch.
seit 01.07.2013 sind alle Fenster und Aussentüren mit der CE Kennzeichnung die mandatierten
Eigenschaften nach der Produktnorm DIN EN 14351-1 zu deklarieren.

Die Empfehlungen des Institutes für Fenstertechnik Rosenheim für die Gütegemeinschaft
Kunststofffenster, Leitfaden Empfehlung vom PFB (Prüfzentrum für Bauelemente)
Stand Dezember 2016 sind zu berücksichtigen.

Aufmaß, Zeichnungen zur Fensterübersicht und Fensteraufteilung, Detailzeichnungen sind bei
Bedarf in Abstimmung mit der Bauleitung zu liefern und werden nicht gesondert vergütet.

Die neue sichtbare Glasfläche darf eine Minderung von max. 10 % zur alten nicht
überschreiten.

Zusätzliche Technisch Bemerkung
Statische Anforderungen:
Die Fensterkonstruktion muss so am Baukörper befestigt werden, dass alle auf sie einwirkenden
Kräfte in den Baukörper abgeleitet werden. Zusätzliche Lasten aus dem Baukörper dürfen nicht
vom Fenster aufgenommen werden.

Unter den angenommenen Beanspruchungen darf sich die Konstruktion nicht mehr als 1/300 bzw.
1/200 der Länge, maximal jedoch 15 mm durchbiegen. Die Durchbiegung der einzelnen
Verglasungen zwischen den Scheibenkanten darf nicht über 8mm liegen.
- DIN 1055 Teil 3: Eigen und Nutzlasten für Hochbauten
- DIN 1055 Teil 4: Windlasten
- DIN EN 12210: Fenster und Türen - Widerstandsfähigkeit bei Windlast - Klassifizierung
- DIN EN 12211: Fenster und Türen - Widerstandsfähigkeit bei Windlast - Prüfverfahren

Schlagregen- und Fugendurchlässigkeit:
Schlagregendichtheit und Fugendurchlässigkeit müssen entsprechend der DIN EN 12207 / 12208
ausgeführt werden. Der Widerstand bei Windlast muss den Normen DIN EN 12210 und DIN
12211 entsprechen.

Wärme- und Feuchtigkeitsschutz:
-Die mit der GEG festgelegten, für beheizte Wohnräume geltenden, Mindestanforderungen
an die U-Werte für Fenster und Verglasungen bei der Sanierung sind einzuhalten.
- Sie betragen: Uw 1,3 W/ (m² K); Ug 1,1 W/ (m² K)
ACHTUNG ZULAGE BEG UW 0,95 W/m2K

Die Einwirkung von Schlagregen und Tauwasser ist so zu begrenzen, dass Schäden vermieden
werden.

- DIN 4108 Beiblatt 2: Wärmebrücken - Planungs- und Ausführungsbeispiele
- DIN EN ISO 10211: Wärmebrücken im Hochbau - Wärmeströme und Oberflächentemperaturen

Schallschutz:
Für den Schallschutz gelten DIN 4109, sowie DIN EN 20140, DIN EN 717.Anschlüsse zwischen Fenster- (Türen) und Baukörper sind unter Beachtung der Anforderungen an
die Schalldämmung der Fenster- (Türen) auszubilden.(tatsächlicher Lärmpegelbereich)
Alu-Fensterbänke und Blechverkleidungen sind zu entdröhnen. Hier ist auch die DIN 18360 zu
beachten.

Einbruchhemmung:
Für die Einbruchhemmung gelten DIN EN 1627 (Anforderungen und Klassifizierung), DIN EN
1628-1630 (Prüfverfahren), DIN EN 356 (einbruchhemmende Verglasung), sowie Aushebelschutz-
Richtlinien. Die Einstufung in die Widerstandsklassen RC 1 bis RC 6 ist durch einen gültigen
Prüfbericht nachzuweisen.Für angrenzende Bauteile müssen ebenfalls Anforderungen nach DIN
EN 1627 zugrundegelegt werden. Nichttransparente Ausfachungen nach DIN EN 356.

Werkstoffe:
PVC-U: Es sind nur Kunststoffprofile aus Qualitätsmarkenrohstoffen auf der Basis eines
weichmacherfreien, hochschlagzähen Polyvinylchlorids (PVC-U) zugelassen.
Die Formmasse für Frischmaterial muss in den Materialeigenschaften min. dem Typ:
- ISO 1163-PVC-U, EDLP,082-25-T23, entsprechen.
Für die Qualität der Kunststoffprofile gilt die RAL Güte- und Prüfbestimmung
Die Hauptprofile müssen den Anforderungen der Klasse A entsprechen.

Rahmenverbindungen:
Bei geschweißten Rahmenverbindungen muss die Nahtgüte der Eck- und T-Stöße den Werten
der RAL- GFZ-695 Gütebestimmungen entsprechen. Eckverbindungen sind im Press-Stumpf-
Schweißverfahren herzustellen. Gehrungen müssen der Scheibenlast und den funktionellen
Belastungen dauerhaft standhalten. Bei Riegel und Pfosten sind einwandfrei abdichtende
Schraubverbindungen zugelassen.

Metallteile:
Alle Aussteifungen müssen aus sendzimirverzinkten oder nicht rostenden Stahl sein.
Dichtungen:
Außendichtungen zwischen Blend- und Flügelrahmen, sowie zwischen Glas und Glasleiste
müssen systemgerecht sein. Es dürfen nur vom Systemhersteller zugelassene Dichtungen
verwendet werden. Alle Dichtungen müssen auswechselbar sein.

Glaseinbau:
Für Verglasungsarbeiten gelten die Verarbeitungshinweise der Glashersteller,
DIN 18361 (Verglasungsarbeiten)
DIN 18545 (Abdichten von Verglasungen, Verarbeitungsrichtlinien der Dichtstoffhersteller,
Verarbeitungsrichtlinien der Profilhersteller).

Glasaufbau:
Es dürfen nur Glasscheiben verwendet werden, die im Randverbund ein Herstellungsdatum und
die technischen Eigenschaften (z. B. U-Wert) aufweisen. Mehrscheibenverglasungen müssen der
Beanspruchungsgruppe 5, nach DIN 18545, Teil 3, (Verglasungstabelle vom Institut für
Fenstertechnik in Rosenheim) entsprechen. Brüstungsscheiben sind raumseitig mit VSG
auszuführen. Der Einbau von Paneelen erfolgt sinngemäß, ggf. mit Falzverbreiterungsprofilen.
Scheibendicke, Dichtprofile und Glasleisten müssen aufeinander abgestimmt sein.

Verklotzen:
Tragende Klötze müssen mind. 100 mm lang und gegen Verrutschen gesichert sein. Trage- und
Distanzklötze sind entsprechend der Flügelöffnungsart, nach den Richtlinien der techn.
Beratungsstelle des Glaserhandwerks einzusetzen. Grundsätzlich dürfen keine Holzklötze
verwendet werden. Zur Verwendung kommen nur Klötze aus weichmacherfreien Kunststoffen.

Beschläge:
Beschläge müssen nach DIN 18357 ausgebildet sein und den Güte- und Prüfbestimmungen der
Gütegemeinschaft entsprechen. Die Prüfnachweise müssen auf die geforderten Banspruchungen
und Flügelgröße ausgestellt sein. Eck-, Scherenlager und Rollzapfen müssen justierbar sein. Das
Ecklager muss den Flügel bei jeder Stellung sicher führen und ein Aushebeln durch
aufschlagende Flügel verhindern. Die Ausstellschere muss sicher verhindern, dass sich der Flügel
bei einer Fehlbedienung aushängt oder aufschlägt.
Bei Kippbeschlägen mit Gestänge muss zusätzlich eine Sicherungsschere im Falz angebracht
werden. Für Drehbeschläge müssen die Scharniere und Lager im Eckbereich angebracht werden
und verstellbar sein. Entsprechend der Flügelhöhe sind auf der Bandseite ausreichend
Verriegelungen zu montieren. Balkon- und / oder Terrassentüren erhalten Rollschnäpper und
Zuziehgriff.  Blendrahmenschwellen erhalten einen Alu-Trittschutz. Fenster im Erdgeschoß
(RC2N)
Sämtl. Fenster und Türen im Erdgeschoß erhalten einen einbruchhemmenden Beschlag, o.
gleichw. , mit Fehlbedienungssperre.

Montage:
Der Ausgleich von Bewegungen durch Temperaturveränderungen, Windlasten und
Bauwerksverformungen muss gewährleistet sein. Die Befestigung muss mit auf das Mauerwerk
abgestimmten Durchsteckdübel oder Ankern, spannungsfrei erfolgen. Leitfaden zur Montage von
Fenster und Haustüren / 5. Auflage 2010 Der "Prüf- und Bewertungsstandard der
Gütegemeinschaft für Kunststoff- Fensterprofile" im Qualitätsverband Kunststofferzeugnisse e.V.
zu berücksichtigen. Die Anbindung von zusätzlichen Bauteilen an das Fenster ist nicht zulässig
(z.B. Geländer)

Fugenabdichtung:
Die Anschlüsse zum Baukörper müssen den bauphysikalischen Anforderungen gerecht werden, d.
h. die Normen zum Wärme-, Feuchtigkeits-, Schallschutz sind einzuhalten. Die Abdichtung der
Fuge muss einen Dampfdruckausgleich zur Außenseite ermöglichen (somit Abdichtung innen
dichter als außen). Eine Zweiflankenhaftung ist sicherzustellen, wobei nichtsaugende
Hinterfüllmaterialien einzusetzen sind. Anschließend sind die Fenster und Fenstertüranlagen
vierseitig zu verleisten. Fußleisten und Viertelstäbe im Bereich von Fenstertüren sind vor Einbus
der neuen Anlage auszubauen und im Zuge der Verleistung wieder anzubringen, ggfs. zu
erneuern.

Fensterfalzlüfter:
In jedem Fenster-Teil-Element sind Fensterfalzlüfter Regel-Air  PLUS / FFL
(mind. 1 Stk. paarweise) o. glw. Systeme zu berücksichtigen. Entsprechend kann die Anzahl
aufgrund der Größe und Auteilung je Fensteranlage abweichen.

Profilausbildung:
Alle Basisprofile müssen als mind. 5-Kammerprofile ausgebildet sein. Die äußeren und inneren
Sichtflächen müssen nach RAL 3 mm (Klasse A) und die Profiltiefe muss min. 70mm betragen.
Die Befestigung aller Beschlagteile muss durch min. zwei PVC-Wandungen erfolgen.
Blend- und Flügelrahmenfalze müssen nach Vorschrift entwässert, Glasfalze zusätzlich belüftet
werden. Entwässerungsschlitze müssen min. 6 x 30 mm groß und entsprechend den Richtlinien
angeordnet sein. Ein öffnen der Verstärkungskammer ist nicht zulässig. Entwässerungsöffnungen
in den Sichtflächen sollen durch PVC-Kappen abgedeckt werden.

Zulage BEG:
Um eine Bundesförderung für effiziente Gebäude (BEG) zu erhalten,
ist ein mordernes Rahmensystem zu verbauen, Uw-Wert von max. 0,95 W/m²K (Ug 0,6 W/m²K,
WARME KANTE) einzuhalten.

Systembeschreibung Kunststofffenster (BEG):
lsolierglaselement in Kunststoff, Entwässerung nach vorn mit ggf. erforderlichen statischen
Profilen neu herstellen und liefern. Das vorhandene Element vorsichtig ausbauen und fachgerecht
entsorgen. Das neue Element nach RAL-Richtlinie einbauen. (d.h. Element Verklotzen, mit
speziellen Kraeinem angepassten dampfdiffusionsoffenen Dichtungsband fur den Aussenbereich
einbringen, mit Stopfwolle oder Schaum einem rundem Hintergrundmaterial und Versieglung oder
mit einem rundem Hintergrundmaterial und Versiegelung oder mit einem Alu- oder Varioband als
Dampfsperre den lnnenbereich abdichten, ohne anfallender Maurer- und Malerarbeiten. Die
Abdeckarbeiten und Besenreinigung, nach erfolgter Erneuerung, für den direkten Arbeitsort sind in
den Preisen enthalten. Detail Standartausführung Kunststoff: Element hier: 7 Kammer-Profil, RAL
geprüftes Element, Beschlag: Markenfabrikat, Einhand-DK, verdeckt liegend mit bandseitiger
Aushebelsicherung, mit 2Stück Sicherheitsschließblechen, FIügelheber und
Fehlbedienungssperre; Einstiegssicherung in Kippstellung; Scherenlagenbolzen gesichert, Farbe:
innen weiß / außen weiß; Bautiefe 80mm, FIügel: FIügel flachversetzt; Dichtung:
Anschlagsdichtung sw / grau ( bei weissen Profilen ) FIügel und Blendrahmen; Glas:
Wärmeschutzglas-3-fach ,einem Ug Wert 0,6; Verleistung: Flach-/Kammersystem inkl.
Rahmenverbreiterungsprofil bis 70 mm
Alle Fenster sind standardmäßig und ohne Aufpreis mit vorgerüsteter Sicherheit in allen
Eckumlenkungen sowie Mittelverriegelung mit Pilzzapfen und einer Niveauschaltsperre zur
Vermeidung von Fehlbedienungen auszustatten.

In jedem Fenster-Teil-Element sind Fensterfalzlüfter Regel-Air PLUS / FFL (mind. 1 Stk.
paarweise) o. glw. Systeme zu berücksichtigen. Entsprechend kann die Anzahl aufgrund der
Größe und Auteilung je Fensteranlage abweichen.

Balkon- und / oder Terrassentüren erhalten Rollschnäpper und Zuziehgriff. Blendrahmenschwellen
erhalten einen Alu Trittschutz. Fenster im Erdgeschoß (RC2N). Sämtl. Fenster und Türen im
Erdgeschoß erhalten eineneinbruchhemmenden Beschlag, o. gleichw. , mit
Fehlbedienungssperre. Sämtl.Fenster und Türen unabhängig des Geschosses erhalten eine
Hebelsperre (statt abschließbarer Formolive).

Wärmeschutz-Isolierverglasung (Schallschutzverglas SSK IV straßenseitig), bestehend aus
Floatglas entsprechenden Scheibenzwischenraum, bzw. in den erforderlichen Glasstärken,
einschl. der erforderlichen Dichtungen für Trockenverglasung, fertig verglast. Diese Verglasung ist
innenseitig neutral beschichtet und hat einen Wärmedurchgangskoeffizient Ug von 0,6 W/m²K.

Um eine Bundesförderung für effiziente Gebäude (BEG) zu erhalten, ist der Uw-Wert von max.
0,95 W/m²K nachweislich einzuhalten!

Im Fensterpreis müssen folgende Nebenleistungen enthalten
sein, sofern nicht gesondert aufgezeigt::
- 1 Aufmaß (die im Angebot angebeben Maße verstehen sich als Ca-Maße) vor
Ort, bei Neubau/Sanierung nur mit Meterriß
- Demontage, Transport und Entsorgung der alten Fenster sowie
Fensterbänke
- Für evtl. Demontage und Entsorgung von asbesthaltigen Stoffen
wird ein Mehrpreis je nach Aufwand berechnet.
- äußere Abdichtung, schlagregendicht mit vorkomprimiertem
Dichtband entsprechender Stärke und Folie
- Ausschäumen der Bauanschlußfuge mit PU-Schaum
- Fensterbankanschlußprofil
- Schichtstoff Innenfensterbänke, in Standardfarben des Herstellers, Ausladung 25 cm, fertig montiert
- Innenabdichtung dampfdicht mit überputzbarer Fensterfolie
oder Dichtband
- Innenbeleistung mit PVC-Material bis 60 mm Breite
- Innenversiegelung (Schönheitsfuge)
- Justieren der Fenster
- Alle Fenster und Balkontüren sind mit Bediensperren/Druckknopfoliven zu
versehen
Es ist dringend darauf zu achten, dass der Einbau der neuen Kunststofffenster mit einer
größtmöglichen Fensterfläche zu erfolgen hat.
Durch das anbringen des WDVS (ca. 3cm Leibung) darf die Fensterfläche später max.
kleiner 10% als vorh. sein.

Genehmigungen:
Die Beantragung der Straßenlandsondernutzung und der verkehrsrechtlichen
Genehmigung erfolgt durch den Auftraggeber

## 271 Fensteraustausch Bestand
Datum: 07.01.2026

### Titel 01 Vorbereitende Arbeiten

**01.010 Terminkoordination mit Mietern**
*** Pauschalposition
Der Auftragnehmer (AN) hat die Terminkoordination für
den Fensteraustausch in den betroffenen Wohneinheiten
eigenständig durchzuführen und mit den jeweiligen
Mietparteien abzustimmen.

Die Abstimmung muss mindestens 14 Kalendertage
vor dem geplanten Ausführungstermin erfolgen

Mieterinformation: Der AN ist verpflichtet, die Mieter
rechtzeitig und individuell über den genauen Zeitpunkt
der Arbeiten (Datum und voraussichtliche Dauer) zu
informieren.
Dies kann per individuellem Anschreiben oder durch
persönliche Terminvereinbarung geschehen.

Ein Aushang im Treppenhaus ist ergänzend,
aber nicht allein ausreichend.

Zugangsgewährleistung: Der AN stellt sicher,
dass für die Ausführung der Arbeiten der Zugang zu den
Wohnungen bzw. den jeweiligen Fenstern gewährleistet ist.

Eventuelle Probleme bei der Zugangsbeschaffung sind
unverzüglich dem Auftraggeber (AG) zu melden.

Ansprechpartner: Der AN benennt einen festen
Ansprechpartner für die Mieter, der bei Fragen oder
Terminänderungen zur Verfügung steht.
Menge: 1,000 psch

**01.020 Bestandsaufnahme Fenster**
Bestandsaufnahme und Erstellung der entsprechenden
Dokumentation zum Ist-Zustand, sowie Kostenermittlung
zur Instandhaltung der Fenster.

Der Einzelpreis bezieht sich auf 1 Stück Fenster.
Abrechnung erfolgt nach tatsächlichem Aufwand / Aufmaß.
Menge: 166,000 Stk

**01.030 Demontage und Entsorgung der Bestandsfenster, Kunststoff**
Fachgerechte Demontage und Entsorgung der Kunststofffenster
inkl. aller erforderlichen Nebenarbeiten. Die Demontage ist ohne
Beschädigung der angrenzenden Bauteile vorzunehmen.
Schutzmaßnahmen in den Wohnungen siehe nachfolgend in gesonderter Position!

Anzahl Fenster: ca. 166 Stk

Hinweis: Eine Ortsbesichtigung vor Angebotsabgabe wird dringend empfohlen.
Menge: 370,000 m2

**01.040 Demontage und Entsorgung der Bestandsfensterbänke, Metall, Außen**
Fachgerechte Demontage und Entsorgung der Fensterbänke Aussen
aus Metall, inkl. aller erforderlichen Nebenarbeiten. Die Demontage
ist ohne Beschädigung der angrenzenden Bauteile vorzunehmen.

Leibungstiefe: ca. 16 cm
Menge: 210,000 m

**01.050 Demontage und Entsorgung der Bestandsfensterbänke, Holz, Innen**
Fachgerechte Demontage und Entsorgung der Fensterbänke Innen
aus Holz oder Ähnl., inkl. UK sowie inkl. aller erforderlichen Nebenarbeiten. Die Demontage
ist ohne Beschädigung der angrenzenden Bauteile vorzunehmen.

Leibungstiefe: ca. 20 cm
Menge: 210,000 m

**01.060 Demontage und Entsorgung der Absturzsicherung, Metall**
*** Bedarfsposition ohne GB
Fachgerechte Demontage und Entsorgung der Absturzsicherung
aus Metall, inkl. aller erforderlichen Nebenarbeiten. Die Demontage
ist ohne Beschädigung der angrenzenden Bauteile vorzunehmen.
Fassadenrüstung bauseits vorhanden.

Hinweis: Nicht alle Fenster haben eine Absturzstange als
Absturzsicherung.
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Menge: 8,000 Stk

**01.070 Arbeitsbereich schützen**
Abdecken der Fußböden im Arbeitsbereich nach Erfordernis,
nach abgeschlossener Arbeit entfernen, entsorgen und
besenrein reinigen.
Abrechnung nach Stk Fensterelementen
Menge: 166,000 Stk

**01.080 Leibungsputz Fensteranschlussbereich**
Nach Rückbau der Bestandsfenster den Leibungsputz im Bereich des neuen Fensteranschlussbereich vorbereiten, MW-/Putzausbesserung, Ausbruch Ankerlöcher etc., für Anschluß neues Fenster

Tiefe: min. Fensterprofiltiefe
Menge: 840,000 m

### Titel 02 Kunststofffenster Bestand

*Hinweis: Leitbeschreibung Kunststofffenster*
Leitbeschreibung Fensterelement mit Rahmen aus Kunststoff, einschl. Scheibenisolierverglasung und kompletten Beschlägen, liefern und montieren.

Gesamtabmessungen B x H: siehe Position
Befestigungsuntergrund: Beton/MW
Form: rechteckig
Rahmenoberflächen Blend- und Flügelrahmen: endbehandelt, einfarbig u. coextrudiert.
Wetter- und raumseitig: RAL 9016, weiß

Anforderungen Wärmeschutz Fensterelement DIN EN ISO10077-1, DIN V 4108-4:
Uw=0,95 W/m2K, g-Wert: 0,5
Uf-Wert nach technischer Erfordernis, um den Uw-Wert von max. = 1,0 W/m2K zu erreichen, jedoch max.
Uf= 1,1 W/m2K. Die Fenster sind gütegesichert gemäß den Richtlinien RAL-RG 716/1 und RAL- GZ716/1
auszuführen.
Ug-Wert nach technischer Erfordernis, um den Uw-Wert von max. = 0,95 W/m2K zu erreichen
Energiedurchlassgrad g-Wert nach EN 410 : 0,5
Verglasung für beschriebene Schallschutzklasse

Die Montagerichtlinien der "RAL-Gütegemeinschaft Fenster" sind bei der Montage einzuhalten.

Anforderungen Schallschutz / Fensterelement:
Schallschutzklasse 2 nach VDI-Richtlinie 2719
Schalldämmmaß im Prüfstand Rw >= 32 dB

Anforderungen Einbruchhemmung: keine
(Bedarf: Alle Fensterelemente im Erdgeschoss mit Einbruchsschutz RC2N)

Teilung: siehe Position
Funktion: siehe Position

Fensterprofil:
Mehrkammerprofil aus Kunststoff mit statisch-konstruktiv erforderlichen sendzimirverzinkten Stahlverstärkungen, flächenversetzte Ausführung mit zweifach abgeschrägter Glasleiste.

Material Kunststoff:
Kunststoffprofile auf Basis eines weichmacherfreien, hochschlagzähen Polyvinylchlorids (PVC-U).
Bestehend entweder vollständig aus Frischmaterial oder aus einem Recyclatkern, wenn dieser in coextrusion hergestellt und umlaufend durch PVC-U Frischmaterial abgedeckt ist.
Die Formmasse für Frischmaterial muss in den Materialeigenschaften mindestens dem Typ ISO 1163-PVC-U, EDLP,082-25-T23, entsprechen.

Metallteile zur Aussteifung:
Einschließlich aller statisch-konstruktiv erforderlicher Aussteifungen aus sendzimirverzinktem Stahl, mit einer Mindestwandstärke t = 1,5 mm.
Güte der Stahlprofile entspricht den Bezeichnungen DX51D+Z150-NA. Es gelten hierfür die Normen DIN EN 10327, DIN EN 10162 und für Toleranzen DIN EN 10143.

Dichtungen:
Ausführung mit drei Dichtungsebenen, systemgerecht mit vom Hersteller zugelassenen Dichtungen.
Blend- und Flügelrahmenfalze müssen nach Vorschrift entwässert, Glasfalze zusätzlich belüftet werden.
Entwässerungsschlitze müssen min. 6 x 30 mm groß und entsprechend den Richtlinien angeordnet sein.
Ein Öffnen der Verstärkungskammer ist nicht zulässig. Entwässerungsöffnungen in den Sichtflächen sollen durch PVC-Kappen abgedeckt werden.

Rahmenverbindungen:
Bei geschweißten Rahmenverbindungen muss die Nahtgüte der Eck- und T-Stöße den Werten der RAL-Gütebestimmungen entsprechen. Eckverbindungen sind im Press-Stumpf-Schweißverfahren herzustellen.
Gehrungen müssen der Scheibenlast und den funktionellen Belastungen dauerhaft standhalten.
Bei Riegel und Pfosten sind einwandfreie abdichtende Schraubverbindungen zugelassen.

Profilabmessungen:
Bautiefe je nach System und statisch-konstruktiven Erfordernissen. Profilansichtsbreiten gemäß Planung.

Rahmenverbreiterungen:
Fensterelement mit vierseitig umlaufenden Rahmenverbreiterungen, nach statisch-konstruktiven Erfordernissen.
Mit äußerem und raumseitigem Bankanschlussprofil
(raumseitig vorgerichtet für die Aufnahme einer Werzalit-Fensterbank)
wetterseitig vorgerichtet für die Aufnahme einer bauseitigen Alublechfensterbank

Profilstärken, Profiltiefen und Stahlverstärkungen nach technischem Erfordernis.
Befestigung und Lastabtrag nach Wahl des AN unter Berücksichtigung der technischen sowie statisch-konstruktiven Anforderungen.

Lage des Fensterelementes:
In der Rohbauleibung gem. Bestand
Hinweis: Die gesamte Fassade erhält ein WDVS mit Putz, Dämmung d=16 cm

Abstandshalter als thermisch verbesserte Abstandshalter, die das Kriterium der DIN 4108-4:2004-7
Anhang C für einen thermisch verbesserten Randverbund zu erfüllen (warme Kante).

Wetterseitige und raumseitige Abdichtung mit nach RAL zugelassenem Kombi-Dichtband, Breite des Kombi-Dichtbandes entsprechend der Tiefe des Fensterblendrahmens, Material imprägnierter PU-Schaum, als Fugendichtungsband für die gleichzeitige innere und äußere Abdichtung von Fensterfugen mit gleichzeitiger Dämmung. Außenseite schlagregendicht und dampfdiffussionsoffen.

Angebotenes Fabrikat Fenster: '..........................................' vom Bieter einzutragen

Fenstergriffe:
Hersteller in Anlehnung an Hoppe, Typ Amsterdam

Angebotenes Fabrikat Fenstergriff: '..........................................' vom Bieter einzutragen

**02.010 Werk- und Montageplanung**
*** Pauschalposition
Technische Bearbeitung und Montageplanung für den gesamten
Umfang der Ausschreibung. Das Anfertigen einer prüffähigen
Statik im Zuge der Werk- und Montageplanung ist auch Teil
dieser Leistung.
Menge: 1,000 psch

**02.020 KF, 2-tlg., B/H= 1200/2330 mm, SSK3, Uw=0,95 W/m2K, g-Wert: 0,5**
Fensterelement gemäß Leitbeschreibung liefern und einbauen.

| Gesamtabmessungen B x H: ca. | 1200 x 2330 mm (Rohbauinnenmaße) |
| --- | --- |
| Beschlag: | Dreh - Kipp |
| Teilung: | 2-teilig, 1-Flügel mit OL |

Anforderung Schallschutz:  SSK3
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Einbauort: Straßenseitig 1.OG
Menge: 17,000 Stk

**02.030 KF, 2-tlg., B/H= 1200/3050 mm, Balkontür, SSK3, Uw=0,95 W/m2K, g-Wert: 0,5**
Fensterelement gemäß Leitbeschreibung liefern und einbauen.

| Gesamtabmessungen B x H: ca. | 1200 x 3050 mm (Rohbauinnenmaße) |
| --- | --- |
| Beschlag: | Dreh - Fest |
| Teilung: | 2-teilig, Tür mit OL |
| Anforderung Schallschutz: | SSK3 |
| Oberlicht: | Ja, Festverglast |

Einbauort: Straßenseitig. 1.OG, 2.OG
Menge: 10,000 Stk

**02.040 KF, 2-tlg., B/H= 1350/2330 mm, SSK3, Uw=0,95 W/m2K, g-Wert: 0,5**
Fensterelement gemäß Leitbeschreibung liefern und einbauen.

| Gesamtabmessungen B x H: ca. | 1350 x 2330 mm (Rohbauinnenmaße) |
| --- | --- |
| Beschlag: | Dreh - Kipp |
| Teilung: | 2-teilig, 1-Flügel mit OL |
| Anforderung Schallschutz: | SSK3 |
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Einbauort: Straßenseitig 1.OG Eckzimmer
Menge: 2,000 Stk

**02.050 KF, 2-tlg., B/H= 690/2330mm, SSK3, Uw=0,95 W/m2K, g-Wert: 0,5**
Fensterelement gemäß Leitbeschreibung liefern und einbauen.

| Gesamtabmessungen B x H: ca. | 690 x 2330 mm (Rohbauinnenmaße) |
| --- | --- |
| Beschlag: | Festverglast |
| Teilung: | 2-teilig mit OL |
| Anforderung Schallschutz: | SSK3 |

Einbauort: Straßenseite 1.OG Erkerzimmer
Menge: 5,000 Stk

**02.060 KF, 2-tlg., B/H= 1150/2210 mm, SSK2,Uw=0,95 W/m2K, g-Wert: 0,5**
Fensterelement gemäß Leitbeschreibung liefern und einbauen.

| Gesamtabmessungen B x H: ca. | 1150 x 2030 mm (Rohbauinnenmaße) |
| --- | --- |
| Beschlag: | Dreh - Kipp |
| Teilung: | 2-teilig, 1-Flügel mit OL |
| Anforderung Schallschutz: | SSK2 |

Einbauort:  Hofseite 1.OG, 2.OG
Menge: 16,000 Stk

**02.070 KF, 2-tlg., B/H= 1150/2080 mm, SSK2,Uw=0,95 W/m2K, g-Wert: 0,5**
Fensterelement gemäß Leitbeschreibung liefern und einbauen.

| Gesamtabmessungen B x H: ca. | 1150 x 2080 mm (Rohbauinnenmaße) |
| --- | --- |
| Beschlag: | Dreh - Kipp |
| Teilung: | 2-teilig, 1-Flügel mit OL |
| Anforderung Schallschutz: | SSK2 |

Einbauort: Hofseite, 1.OG, 2.OG
Menge: 2,000 Stk

**02.080 KF, 2-tlg., B/H= 500/2450 mm, SSK2, Uw=0,95 W/m2K, g-Wert: 0,5**
Fensterelement gemäß Leitbeschreibung liefern und einbauen.

| Gesamtabmessungen B x H: ca. | 500 x 2450 mm (Rohbauinnenmaße) |
| --- | --- |
| Beschlag: | Dreh - Kipp |
| Teilung: | 2-teilig |
| Anforderung Schallschutz: | SSK2 |

Einbauort:  Hofseite Bad
Menge: 2,000 Stk

**02.090 KF, 2-tlg., B/H= 670/2380 mm, SSK2, Uw=0,95 W/m2K, g-Wert: 0,5**
Fensterelement gemäß Leitbeschreibung liefern und einbauen.

| Gesamtabmessungen B x H: ca. | 500 x 2450 mm (Rohbauinnenmaße) |
| --- | --- |
| Beschlag: | Dreh - Kipp |
| Teilung: | 2-teilig |
| Anforderung Schallschutz: | SSK2 |

Einbauort:  Hofseite Bad
Menge: 2,000 Stk

**02.100 KF, 2-tlg., B/H= 1200/1900 mm, SSK2,Uw=0,95 W/m2K, g-Wert: 0,5**
Fensterelement gemäß Leitbeschreibung liefern und einbauen.

| Gesamtabmessungen B x H: ca. | 1200 x 1900 mm (Rohbauinnenmaße) |
| --- | --- |
| Beschlag: | Dreh - Kipp |
| Teilung: | 2-teilig, 1-Flügel mit OL |
| Anforderung Schallschutz: | SSK2 |

Einbauort: Hofseite TRH
Menge: 2,000 Stk

**02.110 KF, 2-tlg., B/H= 1200/2380 mm, SSK2, Uw=0,95 W/m2K, g-Wert: 0,5**
Fensterelement gemäß Leitbeschreibung liefern und einbauen.

| Gesamtabmessungen B x H: ca. | 1200 x 2380 mm (Rohbauinnenmaße) |
| --- | --- |
| Beschlag: | Dreh - Kipp |
| Teilung: | 2-teilig, 1-Flügel mit OL |
| Anforderung Schallschutz: | SSK2 |

Einbauort: Hofseite 1.OG
Menge: 1,000 Stk

**02.120 KF, 2-tlg., B/H= 1200/2210 mm, SSK3,Uw=0,95 W/m2K, g-Wert: 0,5**
Fensterelement gemäß Leitbeschreibung liefern und einbauen.

| Gesamtabmessungen B x H: ca. | 1200 x 2030 mm (Rohbauinnenmaße) |
| --- | --- |
| Beschlag: | Dreh - Kipp |
| Teilung: | 2-teilig, 1-Flügel mit OL |
| Anforderung Schallschutz: | SSK3 |

Einbauort: Straßenseitig 2.OG
Menge: 11,000 Stk

**02.130 KF, 2-tlg., B/H= 1150/2080 mm, SSK3,Uw=0,95 W/m2K, g-Wert: 0,5**
Fensterelement gemäß Leitbeschreibung liefern und einbauen.

| Gesamtabmessungen B x H: ca. | 1150 x 2080 mm (Rohbauinnenmaße) |
| --- | --- |
| Beschlag: | Dreh - Kipp |
| Teilung: | 2-teilig, 1-Flügel mit OL |
| Anforderung Schallschutz: | SSK3 |

Einbauort: Straßenseitig 2.OG
Menge: 6,000 Stk

**02.140 KF, 2-tlg., B/H= 1350/2220 mm, SSK3, Uw=0,95 W/m2K, g-Wert: 0,5**
Fensterelement gemäß Leitbeschreibung liefern und einbauen.

| Gesamtabmessungen B x H: ca. | 1350 x 2330 mm (Rohbauinnenmaße) |
| --- | --- |
| Beschlag: | Dreh - Kipp |
| Teilung: | 2-teilig, 1-Flügel mit OL |
| Anforderung Schallschutz: | SSK3 |
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Einbauort: Straßenseitig 2.OG Eckzimmer
Menge: 2,000 Stk

**02.150 KF, 2-tlg., B/H= 690/2220mm, SSK3, Uw=0,95 W/m2K, g-Wert: 0,5**
Fensterelement gemäß Leitbeschreibung liefern und einbauen.

| Gesamtabmessungen B x H: | 1000 x 1830 mm (Rohbaumaße) |
| --- | --- |
| Beschlag: | Dreh - Dreh - Dreh - Dreh |
| Teilung: | 4-teilig |
| Anforderung Schallschutz: | SSK3 |

Einbauort: Straßenseitig 2.OG Erkerzimmer
Menge: 3,000 Stk

**02.160 KF, 2-tlg., B/H= 1200/2100 mm, SSK2,Uw=0,95 W/m2K, g-Wert: 0,5**
Fensterelement gemäß Leitbeschreibung liefern und einbauen.

| Gesamtabmessungen B x H: ca. | 1200 x 2100 mm (Rohbauinnenmaße) |
| --- | --- |
| Beschlag: | Dreh - Kipp |
| Teilung: | 2-teilig, 1-Flügel mit OL |
| Anforderung Schallschutz: | SSK2 |

Einbauort: Hofseite TRH
Menge: 2,000 Stk

**02.170 KF, 2-tlg., B/H= 1200/2200 mm, SSK2,Uw=0,95 W/m2K, g-Wert: 0,5**
Fensterelement gemäß Leitbeschreibung liefern und einbauen.

| Gesamtabmessungen B x H: ca. | 1200 x 2200 mm (Rohbauinnenmaße) |
| --- | --- |
| Beschlag: | Dreh - Kipp |
| Teilung: | 2-teilig, 1-Flügel mit OL |
| Anforderung Schallschutz: | SSK2 |

Einbauort: Hofseite TRH
Menge: 1,000 Stk

**02.180 KF, 2-tlg., B/H= 510/2380 mm, SSK2, Uw=0,95 W/m2K, g-Wert: 0,5**
Fensterelement gemäß Leitbeschreibung liefern und einbauen.

| Gesamtabmessungen B x H: ca. | 510 x 2380 mm (Rohbauinnenmaße) |
| --- | --- |
| Beschlag: | Dreh - Kipp |
| Teilung: | 2-teilig |
| Anforderung Schallschutz: | SSK2 |

Einbauort:  Hofseite Bad
Menge: 1,000 Stk

**02.190 KF, 2-tlg., B/H= 600/2450 mm, SSK2, Uw=0,95 W/m2K, g-Wert: 0,5**
Fensterelement gemäß Leitbeschreibung liefern und einbauen.

| Gesamtabmessungen B x H: ca. | 600 x 2450 mm (Rohbauinnenmaße) |
| --- | --- |
| Beschlag: | Dreh - Kipp |
| Teilung: | 2-teilig |
| Anforderung Schallschutz: | SSK2 |

Einbauort:  Hofseite Bad
Menge: 1,000 Stk

**02.200 KF, 2-tlg., B/H= 520/2030 mm, SSK2, Uw=0,95 W/m2K, g-Wert: 0,5**
Fensterelement gemäß Leitbeschreibung liefern und einbauen.

| Gesamtabmessungen B x H: | 520 x 2030 mm (Rohbaumaße) |
| --- | --- |
| Beschlag: | Dreh - Kipp |
| Teilung: | 2-teilig, 1 Flügel mit OL Festverglast |
| Anforderung Schallschutz: | SSK2 |
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Einbauort: Hofseite Bad
Menge: 1,000 Stk

**02.210 KF, 1-tlg., B/H= 600/1100 mm, SSK2, Uw=0,95 W/m2K, g-Wert: 0,5**
Fensterelement gemäß Leitbeschreibung liefern und einbauen.

| Gesamtabmessungen B x H: | 1000 x 900 mm (Rohbaumaße) |
| --- | --- |
| Beschlag: | Fest |
| Teilung: | 1-teilig |
| Anforderung Schallschutz: | SSK2 |

Einbauort : Hofseite Bad
Menge: 1,000 Stk

**02.220 KF, 2-tlg., B/H= 1100/2210 mm, SSK3,Uw=0,95 W/m2K, g-Wert: 0,5**
Fensterelement gemäß Leitbeschreibung liefern und einbauen.

| Gesamtabmessungen B x H: ca. | 1100 x 2030 mm (Rohbauinnenmaße) |
| --- | --- |
| Beschlag: | Dreh - Kipp |
| Teilung: | 2-teilig, 1-Flügel mit OL |
| Anforderung Schallschutz: | SSK2 |

Einbauort: Hofseite 2.OG
Menge: 3,000 Stk

**02.230 KF, 2-tlg., B/H= 1200/2100 mm, SSK3,Uw=0,95 W/m2K, g-Wert: 0,5**
Fensterelement gemäß Leitbeschreibung liefern und einbauen.

| Gesamtabmessungen B x H: ca. | 1200 x 2100 mm (Rohbauinnenmaße) |
| --- | --- |
| Beschlag: | Dreh - Kipp |
| Teilung: | 2-teilig, 1-Flügel mit OL |
| Anforderung Schallschutz: | SSK3 |

Einbauort: Straßenseite 3.OG
Menge: 11,000 Stk

**02.240 KF, 2-tlg., B/H= 1200/2900mm, Balkontür, SSK3, Uw=0,95 W/m2K, g-Wert: 0,5**
Fensterelement gemäß Leitbeschreibung liefern und einbauen.

| Gesamtabmessungen B x H: ca. | 1200 x 2900 mm (Rohbauinnenmaße) |
| --- | --- |
| Beschlag: | Dreh - Fest |
| Teilung: | 2-teilig, Tür mit OL |
| Anforderung Schallschutz: | SSK3 |
| Oberlicht: | Ja, Festverglast |

Einbauort: Straßenseitig. 1.OG, 2.OG
Menge: 5,000 Stk

**02.250 KF, 2-tlg., B/H= 1160/1930 mm, SSK3,Uw=0,95 W/m2K, g-Wert: 0,5**
Fensterelement gemäß Leitbeschreibung liefern und einbauen.

| Gesamtabmessungen B x H: ca. | 1160 x 1930 mm (Rohbauinnenmaße) |
| --- | --- |
| Beschlag: | Dreh - Kipp |
| Teilung: | 2-teilig, 1-Flügel mit OL |
| Anforderung Schallschutz: | SSK3 |

Einbauort: Straßenseitig 3.OG Erkerzimmer
Menge: 6,000 Stk

**02.260 KF, 2-tlg., B/H= 1300/2060 mm, SSK3,Uw=0,95 W/m2K, g-Wert: 0,5**
Fensterelement gemäß Leitbeschreibung liefern und einbauen.

| Gesamtabmessungen B x H: ca. | 1300 x 2060 mm (Rohbauinnenmaße) |
| --- | --- |
| Beschlag: | Dreh - Kipp |
| Teilung: | 2-teilig, 1-Flügel mit OL |
| Anforderung Schallschutz: | SSK3 |

Einbauort: Straßenseite Eckzimmer 3.OG
Menge: 2,000 Stk

**02.270 KF, 2-tlg., B/H= 1150/2100 mm, SSK2,Uw=0,95 W/m2K, g-Wert: 0,5**
Fensterelement gemäß Leitbeschreibung liefern und einbauen.

| Gesamtabmessungen B x H: ca. | 1150 x 2100 mm (Rohbauinnenmaße) |
| --- | --- |
| Beschlag: | Dreh - Kipp |
| Teilung: | 2-teilig, 1-Flügel mit OL |
| Anforderung Schallschutz: | SSK2 |

Einbauort: Hofseite, 3.OG
Menge: 12,000 Stk

**02.280 KF, 1-tlg., B/H= 500/850 mm, SSK2, Uw=0,95 W/m2K, g-Wert: 0,5**
Fensterelement gemäß Leitbeschreibung liefern und einbauen.

| Gesamtabmessungen B x H: | 1000 x 900 mm (Rohbaumaße) |
| --- | --- |
| Beschlag: | Fest |
| Teilung: | 1-teilig |
| Anforderung Schallschutz: | SSK2 |

Einbauort : Hofseite Bad 3.OG
Menge: 1,000 Stk

**02.290 KF, 2-tlg., B/H= 650/2450 mm, SSK2, Uw=0,95 W/m2K, g-Wert: 0,5**
Fensterelement gemäß Leitbeschreibung liefern und einbauen.

| Gesamtabmessungen B x H: ca. | 650 x 2450 mm (Rohbauinnenmaße) |
| --- | --- |
| Beschlag: | Dreh - Kipp |
| Teilung: | 2-teilig |
| Anforderung Schallschutz: | SSK2 |

Einbauort:  Hofseite Bad 3.OG
Menge: 1,000 Stk

**02.300 KF, 2-tlg., B/H= 1180/2170 mm, SSK2,Uw=0,95 W/m2K, g-Wert: 0,5**
Fensterelement gemäß Leitbeschreibung liefern und einbauen.

| Gesamtabmessungen B x H: ca. | 1180 x 2170 mm (Rohbauinnenmaße) |
| --- | --- |
| Beschlag: | Dreh - Kipp |
| Teilung: | 2-teilig, 1-Flügel mit OL |
| Anforderung Schallschutz: | SSK2 |

Einbauort:  Hofseite 3.OG TRH
Menge: 3,000 Stk

**02.310 KF, 2-tlg., B/H= 1200/2000 mm, SSK3,Uw=0,95 W/m2K, g-Wert: 0,5**
Fensterelement gemäß Leitbeschreibung liefern und einbauen.

| Gesamtabmessungen B x H: ca. | 1200 x 2000 mm (Rohbauinnenmaße) |
| --- | --- |
| Beschlag: | Dreh - Kipp |
| Teilung: | 2-teilig, 1-Flügel mit OL |
| Anforderung Schallschutz: | SSK2 |

Einbauort: Straßenseite 4.OG
Menge: 2,000 Stk

**02.320 KF, 2-tlg., B/H= 1200/2750mm, Balkontür, SSK3, Uw=0,95 W/m2K, g-Wert: 0,5**
Fensterelement gemäß Leitbeschreibung liefern und einbauen.

| Gesamtabmessungen B x H: ca. | 1200 x 2750 mm (Rohbauinnenmaße) |
| --- | --- |
| Beschlag: | Dreh - Fest |
| Teilung: | 2-teilig, Tür mit OL |
| Anforderung Schallschutz: | SSK3 |
| Oberlicht: | Ja, Festverglast |

Einbauort: Straßenseitig 4.OG
Menge: 1,000 Stk

**02.330 KF, 2-tlg., B/H= 1160/1770 mm, SSK2,Uw=0,95 W/m2K, g-Wert: 0,5**
Fensterelement gemäß Leitbeschreibung liefern und einbauen.

| Gesamtabmessungen B x H: ca. | 1160 x 1770 mm (Rohbauinnenmaße) |
| --- | --- |
| Beschlag: | Dreh - Kipp |
| Teilung: | 2-teilig, 1-Flügel mit OL |
| Anforderung Schallschutz: | SSK2 |

Einbauort: Hofseite 4.OG
Menge: 3,000 Stk

**02.340 KF, 2-tlg., B/H= 1150/1800 mm, SSK2,Uw=0,95 W/m2K, g-Wert: 0,5**
Fensterelement gemäß Leitbeschreibung liefern und einbauen.

| Gesamtabmessungen B x H: ca. | 1150 x 1800 mm (Rohbauinnenmaße) |
| --- | --- |
| Beschlag: | Dreh - Kipp |
| Teilung: | 2-teilig, 1-Flügel mit OL |
| Anforderung Schallschutz: | SSK2 |

Einbauort: Hofseite 4.OG
Menge: 1,000 Stk

**02.350 KF, 2-tlg., B/H= 1200/1810 mm, SSK2,Uw=0,95 W/m2K, g-Wert: 0,5**
Fensterelement gemäß Leitbeschreibung liefern und einbauen.

| Gesamtabmessungen B x H: ca. | 1200 x 1810 mm (Rohbauinnenmaße) |
| --- | --- |
| Beschlag: | Dreh - Kipp |
| Teilung: | 2-teilig, 1-Flügel mit OL |
| Anforderung Schallschutz: | SSK2 |

Einbauort: Hofseite 4.OG
Menge: 1,000 Stk

**02.360 KF, 2-tlg., B/H= 1200/2000 mm, SSK2,Uw=0,95 W/m2K, g-Wert: 0,5**
Fensterelement gemäß Leitbeschreibung liefern und einbauen.

| Gesamtabmessungen B x H: ca. | 1200 x 2000 mm (Rohbauinnenmaße) |
| --- | --- |
| Beschlag: | Dreh - Kipp |
| Teilung: | 2-teilig, 1-Flügel mit OL |
| Anforderung Schallschutz: | SSK2 |

Einbauort: Hofseite TRH 4.OG
Menge: 3,000 Stk

**02.370 KF, 1-tlg., B/H= 800/700 mm, SSK2**
Fensterelement gemäß Leitbeschreibung liefern und einbauen.

| Gesamtabmessungen B x H: | 800 x 700 mm (Rohbauinnenmaße) |
| --- | --- |
| Beschlag: | Fest |
| Teilung: | 1-teilig |
| Anforderung Schallschutz: | SSK2 |

Einbauort: Sraßenseite DG
Menge: 18,000 Stk

**02.380 KF, 1-tlg., B/H= 1150/850 mm, SSK2**
Fensterelement gemäß Leitbeschreibung liefern und einbauen.

| Gesamtabmessungen B x H: | 1150 x 850 mm (Rohbauinnenmaße) |
| --- | --- |
| Beschlag: | Fest |
| Teilung: | 1-teilig |
| Anforderung Schallschutz: | SSK2 |

Einbauort: Hofseite DG TRH
Menge: 3,000 Stk

**02.390 KF, 1-tlg., B/H= 650/750 mm, SSK2**
Fensterelement gemäß Leitbeschreibung liefern und einbauen.

| Gesamtabmessungen B x H: | 650 x 750 mm (Rohbauinnenmaße) |
| --- | --- |
| Beschlag: | Fest |
| Teilung: | 1-teilig |
| Anforderung Schallschutz: | SSK2 |

Einbauort: Hofseite DG
Menge: 2,000 Stk

**02.400 Zulage RC2N**
*** Bedarfsposition ohne GB
Zulage zu den Fenstern im EG zur Einbruchhemmung.
Anforderung Widerstandsklasse nach DIN EN 1627: RC2N.
Ausführung nur nach Anweisung durch die Bauleitung.

Betrifft alle Fensterelemente im EG
Menge: 1,000 Stk

**02.410 ZUL SSK4, 42 dB**
*** Bedarfsposition ohne GB
Zulage für die vorgeschriebenen Kunststofffenster
in Ausführung SSK4 statt SSK3 mit Mindestanforderung
am Bau nach DIN 4109.
Menge: 1,000 m²

**02.420 Fensterfalz-Lüfter-Set, 1 Paar, in Blendrahmen**
Auf Winddruck reagierendes Fensterfalz-Lüfter-Set im
Blendrahmenfalz, zum Einbau in den oberen horizontalen
Blendrahmen bzw. in den seitlichen vertikalen
Blendrahmen, als selbständig regelnder Fensterfalz-
Lüfter aus Kunststoff mit 2-stufiger, automatischer
Volumenstrom-Begrenzung zum paarweisen Einbau. Für
einen kontrollierten Luftwechsel und sichere
Entfeuchtung ohne Zugerscheinung.
Lüftungssystem passend für Kunststofffenster dieses Titels.

Abrechnungsmodus: 1 Set (=2 Stück / 1 Paar)
Fensterfalz-Lüfter = 1 Stück dieser Position abrechenbar.
Ausführung gemäß konstruktivem und technischem Erfordernis

Angebotenes Fabrikat: '..........................................' vom Bieter einzutragen
Menge: 122,000 Stk

### Titel 03 Zusätzliche Leistungen

**03.010 Leibungen anarbeiten, innen, Bestandswohnungen**
*** Bedarfsposition ohne GB
Nach Montage der neuen Kunststofffenster Laibungsputz
in den Leibungen ausbessern, bzw. bis an den Fenster-/Türrahmen
anputzen, ebenso unter den Fensterbretter innen,
inkl. aller erforderlichen Vor- und Nebenarbeiten.

Bereich: Innen, Wohnungen
Laibungstiefe: bis ca. 20cm
Abrechnung nach tatsächlichem Aufwand
Menge: 1200,000 m

**03.020 Anstrich Laibungen, innen, Bestandswohnungen**
*** Bedarfsposition ohne GB
Fachgerechte Malerarbeiten im Bereich der
Fenster- und Türleibungen, und unter den neuen Fensterbrettern,
im Mittel ca. 40cm Breite, inkl. aller erforderlichen Nebenarbeiten.

Dispersionsfarbe, 2-facher Anstrich wie im Bestand oder gleichwertig.
Farbton: nach RAL, Abstimmung mit Bauleitung
Bereich: Innen, Wohnungen
Menge: 1200,000 m

**03.030 Flachleisten Balkontür**
*** Bedarfsposition ohne GB
Im Bereich der ausgewechselten Balkontüren werden Flachleisten
aus Kunststoff in Bereich der Türschwelle eingearbeitet.

Material / Farbe nach Absprache Bauleitung.
Menge: 10,000 m

**03.040 Absturzstangen, Edelstahl**
Lieferung und fachgerechte Montage der Absturzstangen aus
Edelstahl  Rundrohr, mit zugelassenen
Befestigungslaschen direkt am Fensterrahmen befestigt,
inkl. aller erforderlichen Nebenarbeiten,
Durchmesser gemäß anzufertigender Statik

Material: Edelstahl
Durchmesser: gem. konstruktivem und statischem Erfordernis

Hinweis: Abrechnung erfolgt nach tatsächlichem Aufwand

Genaue Ausführung ist mit der örtlichen Bauleitung abzustimmen.
Menge: 200,000 m

**03.050 Innenfensterbank t:25 cm, Werzalit, L=1,10m**
*** Bezugsbeschreibung
Innenfensterbank, aus Werzalit, Vollspan, weiß, Kanten gerundet, endbeschichtet, inkl. UK
Ausführung:
  kipp- und trittsicher

Oberfläche:
  HPL beschichtet
Farbe:
  weiß
Dicke:
  ca. 25 mm
Tiefe:
  ca. 25 cm
Stirnenden:
  HPL-Anleimer
Menge: 38,000 Stk

**03.060 Innenfensterbank, Werzalit, L=1,60m**
*** wie Position 03.050
Breite:
  ca. 1,60m
Menge: 112,000 Stk

### Titel 04 Stundenlohnarbeiten

**04.010 Stundensatz Facharbeiter**
*** Bedarfsposition ohne GB
Arbeiten eine Facharbeiters, welche nicht in den Positionen erfasst
sind und gegen Nachweis und nur gegen vorherige Beauftragung
zur Ausführung kommen.

Hinweis: Unter dieser Position sind nur Stunden abzurechnen, welche
keiner der oben aufgeführten Stundenpositionen zugeordnet werden
können.
Menge: 1,000 h

**04.020 Stundensatz Helfer**
*** Bedarfsposition ohne GB
Arbeiten eine Helfers, welche nicht in den Positionen erfasst
sind und gegen Nachweis und nur gegen vorherige Beauftragung
zur Ausführung kommen.

Hinweis: Unter dieser Position sind nur Stunden abzurechnen, welche
keiner der oben aufgeführten Stundenpositionen zugeordnet werden
können.
Menge: 1,000 h

**04.030 Zulage für Arbeiten an Wochenenden (Samstag + Sonntag)**
*** Bedarfsposition ohne GB
Zulage für Arbeiten an Wochenenden (Samstag + Sonntag).

Aufschlag pro Stunde Arbeitseinsatz (Vorarbeiter / Facharbeiter / Helfer)
Menge: 1,000 h
